# Soporte lateral, referencia CFMAR1050N de Cofem

- Propiedad del archivo: CONSTRUNARIO
- Formato: FIEBDC-3/2012
- Programa: Construnario Versión 3.51
- Fecha de los precios: 08/03/2024
- Divisa: EUR

| Código | Ud | Descripción | Precio |
|---|---|---|---|
| CFMAR1050N | u | Soporte lateral, referencia CFMAR1050N de Cofem | 24.55 |
