# Consola microfónica universal con conector XLR, referencia CFMBM3014 de Cofem

- Propiedad del archivo: CONSTRUNARIO
- Formato: FIEBDC-3/2012
- Programa: Construnario Versión 3.51
- Fecha de los precios: 08/03/2024
- Divisa: EUR

| Código | Ud | Descripción | Precio |
|---|---|---|---|
| CFMBM3014 | u | Consola microfónica universal con conector XLR, referencia CFMBM3014 de Cofem | 159.60 |
