# Consola microfónica universal 0dB, referencia CFMBM3022 de Cofem

- Propiedad del archivo: CONSTRUNARIO
- Formato: FIEBDC-3/2012
- Programa: Construnario Versión 3.51
- Fecha de los precios: 08/03/2024
- Divisa: EUR

| Código | Ud | Descripción | Precio |
|---|---|---|---|
| CFMBM3022 | u | Consola microfónica universal 0dB, referencia CFMBM3022 de Cofem | 358.08 |
