# Armario rack 9 Ud 19" + puerta, referencia CFMCR2609 de Cofem

- Propiedad del archivo: CONSTRUNARIO
- Formato: FIEBDC-3/2012
- Programa: Construnario Versión 3.51
- Fecha de los precios: 07/05/2024
- Divisa: EUR

| Código | Ud | Descripción | Precio |
|---|---|---|---|
| CFMCR2609 | u | Armario rack 9 Ud 19" + puerta, referencia CFMCR2609 de Cofem | 644.54 |
