# Armario rack 42 Ud 19", referencia CFMCR2642 de Cofem

- Propiedad del archivo: CONSTRUNARIO
- Formato: FIEBDC-3/2012
- Programa: Construnario Versión 3.51
- Fecha de los precios: 08/03/2024
- Divisa: EUR

| Código | Ud | Descripción | Precio |
|---|---|---|---|
| CFMCR2642 | u | Armario rack 42 Ud 19", referencia CFMCR2642 de Cofem | 1555.08 |
