# Altavoz compacto, referencia CFMDM61 de Cofem. 2 vías 6" + 1" 25W IP55

- Propiedad del archivo: CONSTRUNARIO
- Formato: FIEBDC-3/2012
- Programa: Construnario Versión 3.51
- Fecha de los precios: 08/03/2024
- Divisa: EUR

| Código | Ud | Descripción | Precio |
|---|---|---|---|
| CFMDM61 | u | Altavoz compacto, referencia CFMDM61 de Cofem. 2 vías 6" + 1" 25W IP55 | 141.18 |
