# Amplificador mezclador 80W USB, SD y Bluetooth, referencia CFMES3080 de Cofem

- Propiedad del archivo: CONSTRUNARIO
- Formato: FIEBDC-3/2012
- Programa: Construnario Versión 3.51
- Fecha de los precios: 08/03/2024
- Divisa: EUR

| Código | Ud | Descripción | Precio |
|---|---|---|---|
| CFMES3080 | u | Amplificador mezclador 80W USB, SD y Bluetooth, referencia CFMES3080 de Cofem | 613.85 |
