# Altavoz coaxial de jardín 32W IP56, referencia CFMGS60 de Cofem

- Propiedad del archivo: CONSTRUNARIO
- Formato: FIEBDC-3/2012
- Programa: Construnario Versión 3.51
- Fecha de los precios: 07/05/2024
- Divisa: EUR

| Código | Ud | Descripción | Precio |
|---|---|---|---|
| CFMGS60 | u | Altavoz coaxial de jardín 32W IP56, referencia CFMGS60 de Cofem | 276.23 |
