# Bocina compacta ABS, referencia CFMHD1110 de Cofem 20W (8?) IP65

- Propiedad del archivo: CONSTRUNARIO
- Formato: FIEBDC-3/2012
- Programa: Construnario Versión 3.51
- Fecha de los precios: 07/05/2024
- Divisa: EUR

| Código | Ud | Descripción | Precio |
|---|---|---|---|
| CFMHD1110 | u | Bocina compacta ABS, referencia CFMHD1110 de Cofem 20W (8?) IP65 | 77.75 |
