# Bocina aluminio, referencia CFMHD310T de Cofem. 30W IP66

- Propiedad del archivo: CONSTRUNARIO
- Formato: FIEBDC-3/2012
- Programa: Construnario Versión 3.51
- Fecha de los precios: 07/05/2024
- Divisa: EUR

| Código | Ud | Descripción | Precio |
|---|---|---|---|
| CFMHD310T | u | Bocina aluminio, referencia CFMHD310T de Cofem. 30W IP66 | 141.18 |
