# Sistema de intercomunicación, referencia CFMMP300 de Cofem

- Propiedad del archivo: CONSTRUNARIO
- Formato: FIEBDC-3/2012
- Programa: Construnario Versión 3.51
- Fecha de los precios: 08/03/2024
- Divisa: EUR

| Código | Ud | Descripción | Precio |
|---|---|---|---|
| CFMMP300 | u | Sistema de intercomunicación, referencia CFMMP300 de Cofem | 736.62 |
