# Columna de sonido, referencia CFMMQ100L de Cofem. 3 vías 2x 3,5" + 2x 3,5" + 2x 0,75" 40W (BLANCO)

- Propiedad del archivo: CONSTRUNARIO
- Formato: FIEBDC-3/2012
- Programa: Construnario Versión 3.51
- Fecha de los precios: 08/03/2024
- Divisa: EUR

| Código | Ud | Descripción | Precio |
|---|---|---|---|
| CFMMQ100LW | u | Columna de sonido, referencia CFMMQ100L de Cofem. 3 vías 2x 3,5" + 2x 3,5" + 2x 0,75" 40W (BLANCO) | 255.77 |
