# Altavoz de techo, referencia CFMMQ50CB de Cofem. 2 vías 5" + 1" neodimio 30W (BLANCO)

- Propiedad del archivo: CONSTRUNARIO
- Formato: FIEBDC-3/2012
- Programa: Construnario Versión 3.51
- Fecha de los precios: 08/03/2024
- Divisa: EUR

| Código | Ud | Descripción | Precio |
|---|---|---|---|
| CFMMQ50CW | u | Altavoz de techo, referencia CFMMQ50CB de Cofem. 2 vías 5" + 1" neodimio 30W (BLANCO) | 173.92 |
