# Altavoz de techo, referencia CFMPL50 de Cofem 5" 6W

- Propiedad del archivo: CONSTRUNARIO
- Formato: FIEBDC-3/2012
- Programa: Construnario Versión 3.51
- Fecha de los precios: 08/03/2024
- Divisa: EUR

| Código | Ud | Descripción | Precio |
|---|---|---|---|
| CFMPL50 | u | Altavoz de techo, referencia CFMPL50 de Cofem 5" 6W | 18.42 |
