# Altavoz de techo, referencia CFMPL60 de Cofem. 6" 6W

- Propiedad del archivo: CONSTRUNARIO
- Formato: FIEBDC-3/2012
- Programa: Construnario Versión 3.51
- Fecha de los precios: 07/05/2024
- Divisa: EUR

| Código | Ud | Descripción | Precio |
|---|---|---|---|
| CFMPL60 | u | Altavoz de techo, referencia CFMPL60 de Cofem. 6" 6W | 26.60 |
