# Altavoz de techo, referencia CFMPL6X de Cofem. 2 vías 6" 12W IP44

- Propiedad del archivo: CONSTRUNARIO
- Formato: FIEBDC-3/2012
- Programa: Construnario Versión 3.51
- Fecha de los precios: 08/03/2024
- Divisa: EUR

| Código | Ud | Descripción | Precio |
|---|---|---|---|
| CFMPL6X | u | Altavoz de techo, referencia CFMPL6X de Cofem. 2 vías 6" 12W IP44 | 47.06 |
