# Preamplificador, referencia CFMPR4093 de Cofem . 9 entradas y 3 salidas

- Propiedad del archivo: CONSTRUNARIO
- Formato: FIEBDC-3/2012
- Programa: Construnario Versión 3.51
- Fecha de los precios: 08/03/2024
- Divisa: EUR

| Código | Ud | Descripción | Precio |
|---|---|---|---|
| CFMPR4093 | u | Preamplificador, referencia CFMPR4093 de Cofem . 9 entradas y 3 salidas | 266.00 |
