# Panel metálico 3 Ud, referencia CFMPU3 de Cofem

- Propiedad del archivo: CONSTRUNARIO
- Formato: FIEBDC-3/2012
- Programa: Construnario Versión 3.51
- Fecha de los precios: 08/03/2024
- Divisa: EUR

| Código | Ud | Descripción | Precio |
|---|---|---|---|
| CFMPU3 | u | Panel metálico 3 Ud, referencia CFMPU3 de Cofem | 28.65 |
