# Juego de ruedas para armario rack CFMCR2628/ 2642, referencia CFMRR2601 de Cofem

- Propiedad del archivo: CONSTRUNARIO
- Formato: FIEBDC-3/2012
- Programa: Construnario Versión 3.51
- Fecha de los precios: 08/03/2024
- Divisa: EUR

| Código | Ud | Descripción | Precio |
|---|---|---|---|
| CFMRR2601 | u | Juego de ruedas para armario rack CFMCR2628/ 2642, referencia CFMRR2601 de Cofem | 182.11 |
