# Amplificador digital 4x 125W, referencia CFMUP8504

- Propiedad del archivo: CONSTRUNARIO
- Formato: FIEBDC-3/2012
- Programa: Construnario Versión 3.51
- Fecha de los precios: 07/05/2024
- Divisa: EUR

| Código | Ud | Descripción | Precio |
|---|---|---|---|
| CFMUP8504 | u | Amplificador digital 4x 125W, referencia CFMUP8504 | 1575.54 |
