# Batería 12V 100Ah, referencia CFVBATT12V100AH de Cofem

- Propiedad del archivo: CONSTRUNARIO
- Formato: FIEBDC-3/2012
- Programa: Construnario Versión 3.51
- Fecha de los precios: 08/03/2024
- Divisa: EUR

| Código | Ud | Descripción | Precio |
|---|---|---|---|
| CFVBATT12V100AH | u | Batería 12V 100Ah, referencia CFVBATT12V100AH de Cofem | 429.69 |
