# Batería 12V 200Ah, referencia CFVBATT12V200AH de Cofem

- Propiedad del archivo: CONSTRUNARIO
- Formato: FIEBDC-3/2012
- Programa: Construnario Versión 3.51
- Fecha de los precios: 08/03/2024
- Divisa: EUR

| Código | Ud | Descripción | Precio |
|---|---|---|---|
| CFVBATT12V200AH | u | Batería 12V 200Ah, referencia CFVBATT12V200AH de Cofem | 849.15 |
