# Proyector de sonido bidireccional, referencia CFVBD5EN de Cofem. ABS 20W IP66

- Propiedad del archivo: CONSTRUNARIO
- Formato: FIEBDC-3/2012
- Programa: Construnario Versión 3.51
- Fecha de los precios: 08/03/2024
- Divisa: EUR

| Código | Ud | Descripción | Precio |
|---|---|---|---|
| CFVBD5EN | u | Proyector de sonido bidireccional, referencia CFVBD5EN de Cofem. ABS 20W IP66 | 175.97 |
