# Módulo de expansión de 16 botones para consola microfónica CFVBM7624D

- Propiedad del archivo: CONSTRUNARIO
- Formato: FIEBDC-3/2012
- Programa: Construnario Versión 3.51
- Fecha de los precios: 08/03/2024
- Divisa: EUR

| Código | Ud | Descripción | Precio |
|---|---|---|---|
| CFVBM7xxx-D | u | Módulo de expansión de 16 botones para consola microfónica CFVBM7624D | 726.38 |
