# Cable FTP 4x2x22 AWG CAT5E, referencia CFVCJ428CAT de Cofem

- Propiedad del archivo: CONSTRUNARIO
- Formato: FIEBDC-3/2012
- Programa: Construnario Versión 3.51
- Fecha de los precios: 07/05/2024
- Divisa: EUR

| Código | Ud | Descripción | Precio |
|---|---|---|---|
| CFVCJ428CAT | m | Cable FTP 4x2x22 AWG CAT5E, referencia CFVCJ428CAT de Cofem | 8.18 |
