# Altavoz de acero, referencia CFVDU50EN de Cofem. 5" 6W

- Propiedad del archivo: CONSTRUNARIO
- Formato: FIEBDC-3/2012
- Programa: Construnario Versión 3.51
- Fecha de los precios: 08/03/2024
- Divisa: EUR

| Código | Ud | Descripción | Precio |
|---|---|---|---|
| CFVDU50EN | u | Altavoz de acero, referencia CFVDU50EN de Cofem. 5" 6W | 87.98 |
