# Altavoz de plastico, referencia CFVDUP5EN de Cofem. 5,5" 6W

- Propiedad del archivo: CONSTRUNARIO
- Formato: FIEBDC-3/2012
- Programa: Construnario Versión 3.51
- Fecha de los precios: 08/03/2024
- Divisa: EUR

| Código | Ud | Descripción | Precio |
|---|---|---|---|
| CFVDUP5EN | u | Altavoz de plastico, referencia CFVDUP5EN de Cofem. 5,5" 6W | 53.20 |
