# Dispositivo final/supervisión de línea, referencia CFVEOL39 de Cofem

- Propiedad del archivo: CONSTRUNARIO
- Formato: FIEBDC-3/2012
- Programa: Construnario Versión 3.51
- Fecha de los precios: 08/03/2024
- Divisa: EUR

| Código | Ud | Descripción | Precio |
|---|---|---|---|
| CFVEOL39 | u | Dispositivo final/supervisión de línea, referencia CFVEOL39 de Cofem | 63.43 |
