# Bocina multicelda de largo alcance, referencia CFVHD6045EN de Cofem. 200W IP65

- Propiedad del archivo: CONSTRUNARIO
- Formato: FIEBDC-3/2012
- Programa: Construnario Versión 3.51
- Fecha de los precios: 07/05/2024
- Divisa: EUR

| Código | Ud | Descripción | Precio |
|---|---|---|---|
| CFVHD6045EN | u | Bocina multicelda de largo alcance, referencia CFVHD6045EN de Cofem. 200W IP65 | 1902.92 |
