# Circuito interlink, referencia CFVIE3008 de Cofem

- Propiedad del archivo: CONSTRUNARIO
- Formato: FIEBDC-3/2012
- Programa: Construnario Versión 3.51
- Fecha de los precios: 08/03/2024
- Divisa: EUR

| Código | Ud | Descripción | Precio |
|---|---|---|---|
| CFVIE3008 | u | Circuito interlink, referencia CFVIE3008 de Cofem | 572.92 |
