# Interfaz de transformador de línea, referencia CFVLT208EN de Cofem

- Propiedad del archivo: CONSTRUNARIO
- Formato: FIEBDC-3/2012
- Programa: Construnario Versión 3.51
- Fecha de los precios: 08/03/2024
- Divisa: EUR

| Código | Ud | Descripción | Precio |
|---|---|---|---|
| CFVLT7208EN | u | Interfaz de transformador de línea, referencia CFVLT208EN de Cofem | 1862.00 |
