# Administrador de amplificadores de potencia, referencia CFVMT7308EN

- Propiedad del archivo: CONSTRUNARIO
- Formato: FIEBDC-3/2012
- Programa: Construnario Versión 3.51
- Fecha de los precios: 08/03/2024
- Divisa: EUR

| Código | Ud | Descripción | Precio |
|---|---|---|---|
| CFVMT7308EN | u | Administrador de amplificadores de potencia, referencia CFVMT7308EN | 1841.54 |
