# Unidad master CFVDXT7000, referencia CFVMU7100EN de Cofem. 7 IN, 8x 80W OUT

- Propiedad del archivo: CONSTRUNARIO
- Formato: FIEBDC-3/2012
- Programa: Construnario Versión 3.51
- Fecha de los precios: 08/03/2024
- Divisa: EUR

| Código | Ud | Descripción | Precio |
|---|---|---|---|
| CFVMU7100EN | u | Unidad master CFVDXT7000, referencia CFVMU7100EN de Cofem. 7 IN, 8x 80W OUT | 5524.62 |
