# Unidad master CFVDXT3000, referencia CFVMX35004 de Cofem. 500W y 4 salidas

- Propiedad del archivo: CONSTRUNARIO
- Formato: FIEBDC-3/2012
- Programa: Construnario Versión 3.51
- Fecha de los precios: 08/03/2024
- Divisa: EUR

| Código | Ud | Descripción | Precio |
|---|---|---|---|
| CFVMX35004 | u | Unidad master CFVDXT3000, referencia CFVMX35004 de Cofem. 500W y 4 salidas | 3846.77 |
