# Altavoz de techo, referencia CFVPL68EN de Cofem. 6" 6W con cúpula ignífuga

- Propiedad del archivo: CONSTRUNARIO
- Formato: FIEBDC-3/2012
- Programa: Construnario Versión 3.51
- Fecha de los precios: 07/05/2024
- Divisa: EUR

| Código | Ud | Descripción | Precio |
|---|---|---|---|
| CFVPL68EN | u | Altavoz de techo, referencia CFVPL68EN de Cofem. 6" 6W con cúpula ignífuga | 65.48 |
