# Altavoz de techo, referencia CFVPLP50EN de Cofem. 5" 6W con cúpula ignífuga de plástico

- Propiedad del archivo: CONSTRUNARIO
- Formato: FIEBDC-3/2012
- Programa: Construnario Versión 3.51
- Fecha de los precios: 08/03/2024
- Divisa: EUR

| Código | Ud | Descripción | Precio |
|---|---|---|---|
| CFVPLP50EN | u | Altavoz de techo, referencia CFVPLP50EN de Cofem. 5" 6W con cúpula ignífuga de plástico | 34.78 |
