# Fuente de alimentación, referencia CFVPS6642 de Cofem. 48V - 200Ah max 6x15A OUT

- Propiedad del archivo: CONSTRUNARIO
- Formato: FIEBDC-3/2012
- Programa: Construnario Versión 3.51
- Fecha de los precios: 11/07/2024
- Divisa: EUR

| Código | Ud | Descripción | Precio |
|---|---|---|---|
| CFVPS6648 | u | Fuente de alimentación, referencia CFVPS6642 de Cofem. 48V - 200Ah max 6x15A OUT | 2250.77 |
