# Central automática de detección y alarma de incendios convencional certificada EN 54-2 EN 54-4 EN 12094-1, referencia CLVR02EXT de Cofem

- Propiedad del archivo: CONSTRUNARIO
- Formato: FIEBDC-3/2012
- Programa: Construnario Versión 3.51
- Fecha de los precios: 08/03/2024
- Divisa: EUR

**CLVR02EXT** u Central automática de detección y alarma de incendios convencional certificada EN 54-2 EN 54-4 EN 12094-1, referencia CLVR02EXT de Cofem
Precio: 344.31
Central automática de detección y alarma de incendios convencional con funcionalidad de extinción. CLVR 02EXT: Central con 2 zonas con funcionalidad de Extinción. La central incorpora además una tercera zona configurable como zona convencional independiente de la extinción con el fin de poder proteger contra incendios una pequeña zona próxima al área de inundación/extinción, o permitir la supervisión de un sistema externo de protección contra incendios dando indicación de avería, como puede ser el contacto de un presostato. Las características de las centrales CLVR son comunes entre todos sus modelos. Características: · Central con 2 zonas con funcionalidad de extinción para uso de detectores y pulsadores convencionales. · Tercera zona adicional configurable como zona de detección y alarma de incendios para detectores y pulsadores convencionales o como entrada de supervisión de un sistema externo de protección contra incendios . · Mismas características técnicas que las centrales CLVR convencionales (2 salidas de sirena general, 1 salida de alarma, 1 salida de avería, 2 salidas de 30 Vdc, Modo pruebas, configuración de umbrales, Cofre metálico, etc). · 3 Modos de funcionamiento de la extinción: - Modo Normal: Salida R1 de pre aviso de extinción se activa con la Zona 1 ó Zona 2 en estado de alarma. - Modo Consecutivo: Salida R1 se activa de forma intermitente (1s con la Zona 1 ó la Zona 2 en estado de alarma, 0.5s con las Zonas 1 y 2 en estado de alarma, y continua una vez finalizado el retardo de la salida de extinción R2). - Modo Simultáneo: Salida R1 se activa con las Zona 1 y 2 en estado de alarma. · 1 tecla de paro de extinción y 1 tecla de activación de extinción en la central. · Posibilidad de instalar pulsadores manuales de paro y disparo de extinción en la zona de inundación. · 1 salida de extinción (denominada como “R2”) supervisada, retardable entre 0 y 60s, y protegida por un fusible rearmable. · Retardo del desbloqueo de rearme después de la activación de la extinción programable entre 0 y 30 minutos. · Certificada según normativa EN 54-2, EN 54-4 y EN 12094-1 con marcado CE.
