# Central de extinción de incendios certificada EN 54-2 EN 54-4 EN 12094-1, referencia CLVR03XTZ de Cofem

- Propiedad del archivo: CONSTRUNARIO
- Formato: FIEBDC-3/2012
- Programa: Construnario Versión 3.51
- Fecha de los precios: 08/03/2024
- Divisa: EUR

**CLVR03XTZ** u Central de extinción de incendios certificada EN 54-2 EN 54-4 EN 12094-1, referencia CLVR03XTZ de Cofem
Precio: 1386.69
Central para sistemas de extinción de incendios de 3 zonas de detección, totalmente configurable. La central va montada en cofre de acero, fácilmente accesible para su instalación. Certificada según EN54-2 y EN54-4. Características: - 3 zonas de detección. - Retardos de detección configurables. - Opción de entrada de señales de otros sistemas, como por ejemplo, equipos de aspiración. - Control de extracción incorporado. - Dispone de pantalla LED. - Dimensiones: 368x324x100mm.
