# Central convencional para la detección de incendios, referencia CLVR08ZCRI de Cofem

- Propiedad del archivo: CONSTRUNARIO
- Formato: FIEBDC-3/2012
- Programa: Construnario Versión 3.51
- Fecha de los precios: 08/03/2024
- Divisa: EUR

**CLVR08ZCRI** u Central convencional para la detección de incendios, referencia CLVR08ZCRI de Cofem
Precio: 772.64
Central convencional CLVR08ZMDB con módulo de conexión CRI/CRA. * necesita cofre adicional de baterías
