# Central convencional para la detección de incendios, referencia CLVR112Z de Cofem. 12 zonas

- Propiedad del archivo: CONSTRUNARIO
- Formato: FIEBDC-3/2012
- Programa: Construnario Versión 3.51
- Fecha de los precios: 08/03/2024
- Divisa: EUR

**CLVR12Z** u Central convencional para la detección de incendios, referencia CLVR112Z de Cofem. 12 zonas
Precio: 276.62
Central automática de detección y alarma de incendios convencional. Esta central contempla diferentes modelos para adaptarse de la forma más precisa a las necesidades de cada instalación: CLVR 02Z: Central CLVR de 02 Zonas CLVR 04Z: Central CLVR de 04 Zonas CLVR 08Z: Central CLVR de 08 Zonas CLVR 12Z: Central CLVR de 12 Zonas Las características de las centrales CLVR son comunes entre todos sus modelos. Características: · Centrales de hasta 12 zonas para uso de detectores y pulsadores convencionales. · 2 salidas de sirena general supervisada, retardable de 0 a 10 minutos, y protegida cada una por fusible autorearmable. · 1 salida de alarma inmediata a través de un contacto seco NA/NC (Normalmente abierto/Normalmente Cerrado). · 1 salida de avería inmediata a través de un contacto seco NA/NC (Normalmente abierto/Normalmente cerrado). · 2 salidas auxiliares de 30 V/DC supervisadas y protegidas por un fusible autorearmable para alimentación externa (electroimanes de puertas cortafuego, sirenas, etc). · Dispone de Modo de Pruebas para facilitar la comprobación de detectores y pulsadores de forma rápida y sencilla. · Permite configurar los umbrales de línea abierta, alarma detector y alarma pulsador para ajustarse al funcionamiento con otros detectores. · Admite configurar la última zona de detección como una entrada de supervisión de un sistema externo de protección contra incendios dando indicación de avería. · Cofre metálico con puerta atornillada frontalmente, 4 pretaladros de 28 mm y 1 rectangular en el fondo de 140 x 40 mm para el paso del cableado, además de espacio para 2 baterías de 7 Ah. · Protocolo MODBUS con salida RS485 bajo demanda. · Posibilidad de software ON-LINE en PC usando la funcionalidad MODBUS. · CONTACTID bajo demanda. · Certificada según normativa EN 54-2 y EN 54-4 con marcado CE.
