# Armario para boca de incendios equipada CR3, referencia CR3AR de Cofem. Medidas: 630x610x245 mm estándar

- Propiedad del archivo: CONSTRUNARIO
- Formato: FIEBDC-3/2012
- Programa: Construnario Versión 3.51
- Fecha de los precios: 08/03/2024
- Divisa: EUR

| Código | Ud | Descripción | Precio |
|---|---|---|---|
| CR3AR | u | Armario para boca de incendios equipada CR3, referencia CR3AR de Cofem. Medidas: 630x610x245 mm estándar | 111.14 |
