# Conjunto vertical compuesto por 3 módulos en blanco puerta ciega blanca, referencia CR3X39V1 de Cofem

- Propiedad del archivo: CONSTRUNARIO
- Formato: FIEBDC-3/2012
- Programa: Construnario Versión 3.51
- Fecha de los precios: 08/03/2024
- Divisa: EUR

**CR3X39V1** u Conjunto vertical compuesto por 3 módulos en blanco puerta ciega blanca, referencia CR3X39V1 de Cofem
Precio: 476.83
Descripción Específica: · Conjunto HORIZONTAL. · BIE de Ø25 mm según modelo provista de marca CE de conformidad a norma EN 671-1. · Departamento con pulsador de alarma rearmable con sirena bitonal. · Departamento para 1 ó 2 extintores de 6 ó 9 kg de polvo polivalente. · Departamento mixto para extintor y pulsador/sirena. · Construido en chapa de acero pulido pintado en rojo RAL 3000 con puertas y frontales con acero inoxidable AISI 304, pulido espejo. Las medidas de algunos de los conjuntos son: Conjunto HORIZONTAL CR3 (3 módulos): 1090 x 610 x 245 mm. Conjunto HORIZONTAL CR3 (2 módulos): 930 x 610 x 245 mm. Conjunto HORIZONTAL C4: 936 x 660 x 260 mm. Bajo demanda puede adaptarse a la disposición que se considere oportuna, así como la disposición del departamento del pulsador y sirena, que se pueden adaptar a la configuración que se desee, siempre y cuando se adjunten planos de los taladros que se deben efectuar. Igualmente, el diseño de las puertas del conjunto tiene varias opciones: estándar, ciega roja, ciega blanca, semiciega roja, semiciega blanca, totalmente inox, etc.
