# Latiguillo alimentación B.I.E. Ĝ25, referencia CR3XLAt de Cofem. Antiahogamiento

- Propiedad del archivo: CONSTRUNARIO
- Formato: FIEBDC-3/2012
- Programa: Construnario Versión 3.51
- Fecha de los precios: 08/03/2024
- Divisa: EUR

| Código | Ud | Descripción | Precio |
|---|---|---|---|
| CR3XLAT | u | Latiguillo alimentación B.I.E. Ĝ25, referencia CR3XLAt de Cofem. Antiahogamiento | 48.26 |
