# Latiguillo alimentación B.I.E. Ĝ25, referencia CR3XLAT2 de Cofem. Antiahogamiento. Con doble muelle

- Propiedad del archivo: CONSTRUNARIO
- Formato: FIEBDC-3/2012
- Programa: Construnario Versión 3.51
- Fecha de los precios: 07/05/2024
- Divisa: EUR

| Código | Ud | Descripción | Precio |
|---|---|---|---|
| CR3XLAT2 | u | Latiguillo alimentación B.I.E. Ĝ25, referencia CR3XLAT2 de Cofem. Antiahogamiento. Con doble muelle | 55.60 |
