# Poliestireno para AEX-CO2P, referencia CRAEXCO2-P de Cofem. Medidas: 295x800x3 mm

- Propiedad del archivo: CONSTRUNARIO
- Formato: FIEBDC-3/2012
- Programa: Construnario Versión 3.51
- Fecha de los precios: 08/03/2024
- Divisa: EUR

| Código | Ud | Descripción | Precio |
|---|---|---|---|
| CRAEXCO2-P | u | Poliestireno para AEX-CO2P, referencia CRAEXCO2-P de Cofem. Medidas: 295x800x3 mm | 23.28 |
