# Conversor RS232 a RS485 para distancias superiores a 5m, referencia CRS3-4L de Cofem

- Propiedad del archivo: CONSTRUNARIO
- Formato: FIEBDC-3/2012
- Programa: Construnario Versión 3.51
- Fecha de los precios: 08/03/2024
- Divisa: EUR

**CRS3-4L** u Conversor RS232 a RS485 para distancias superiores a 5m, referencia CRS3-4L de Cofem
Precio: 884.08
Conversor de RS232 a RS485.
