# Caja detector de conducto, referencia A50DC de Cofem

- Propiedad del archivo: CONSTRUNARIO
- Formato: FIEBDC-3/2012
- Programa: Construnario Versión 3.51
- Fecha de los precios: 07/05/2024
- Divisa: EUR

**D50DC** Caja detector de conducto, referencia A50DC de Cofem.
Precio: 164.78
Caja detector de conducto para detectores A50 y C50 (no incluye detector)
