# Zócalo alto para la gama de detectores A50, referencia D50ZAL de Cofem. Entrada de tubo de Ø20mm

- Propiedad del archivo: CONSTRUNARIO
- Formato: FIEBDC-3/2012
- Programa: Construnario Versión 3.51
- Fecha de los precios: 08/03/2024
- Divisa: EUR

| Código | Ud | Descripción | Precio |
|---|---|---|---|
| D50ZAL | u | Zócalo alto para la gama de detectores A50, referencia D50ZAL de Cofem. Entrada de tubo de Ø20mm | 3.41 |
