# Zócalo alto para la gama de detectores C50 en color negro, referencia D50ZALBK de Cofem. Entrada de tubo de Ø20mm

- Propiedad del archivo: CONSTRUNARIO
- Formato: FIEBDC-3/2012
- Programa: Construnario Versión 3.51
- Fecha de los precios: 07/05/2024
- Divisa: EUR

| Código | Ud | Descripción | Precio |
|---|---|---|---|
| D50ZALBK | u | Zócalo alto para la gama de detectores C50 en color negro, referencia D50ZALBK de Cofem. Entrada de tubo de Ø20mm | 4.51 |
